# Termostático de ducha empotrado metálico, 2 vías con placa ultraslim, referencia 918722SOC de la serie Adagio de Ramón Soler. Oro cepillado - Serie Adagio de Ramón Soler

- Propiedad del archivo: CONSTRUNARIO
- Formato: FIEBDC-3/2012
- Programa: Construnario Versión 3.51
- Fecha de los precios: 19/03/2024
- Divisa: EUR

**91D306148** u Termostático de ducha empotrado metálico, 2 vías con placa ultraslim, referencia 918722SOC de la serie Adagio de Ramón Soler. Oro cepillado - Serie Adagio de Ramón Soler
Precio: 547.60
Grifo de ducha empotrado 2 vías con placa metálica extraplana y manetas lineal y en forma de aspa, instalación sencilla y de gran durabilidad por su cuerpo compacto, oro cepillado de alta resistencia por su tratamiento PVD Código EAN: 8428506061486
