# Columna telescópica termostática con inversor, referencia 915401RM250 de la serie Adagio de Ramón Soler. Cromado - Serie Adagio de Ramón Soler

- Propiedad del archivo: CONSTRUNARIO
- Formato: FIEBDC-3/2012
- Programa: Construnario Versión 3.51
- Fecha de los precios: 19/03/2024
- Divisa: EUR

**91D306317** u Columna telescópica termostática con inversor, referencia 915401RM250 de la serie Adagio de Ramón Soler. Cromado - Serie Adagio de Ramón Soler
Precio: 697.60
Columna telescópica de ducha inox 880-1460mm, termostato con manetas en forma aspa con inversor integrado, incluye rociador redondo ø250mm, teleducha cilíndrica minimalista antical y flexible 1,75m, cromado de alta resistencia Diamond Finish Código EAN: 8428506063176
