# Llave de paso de 1/2'', referencia 94071/2X1NM de Ramón Soler. Negro mate - Inversores, llaves de paso y válvulas de Ramón Soler

- Propiedad del archivo: CONSTRUNARIO
- Formato: FIEBDC-3/2012
- Programa: Construnario Versión 3.51
- Fecha de los precios: 19/03/2024
- Divisa: EUR

**940712X1NM_RSO** u Llave de paso de 1/2'', referencia 94071/2X1NM de Ramón Soler. Negro mate - Inversores, llaves de paso y válvulas de Ramón Soler
Precio: 145.20
Llave de paso de 1/2'' Código EAN: 8428506054297
