# Grifería termostática, referencia 941202SNM de Ramón Soler. Negro mate - Termostática de Ramón Soler

- Propiedad del archivo: CONSTRUNARIO
- Formato: FIEBDC-3/2012
- Programa: Construnario Versión 3.51
- Fecha de los precios: 19/03/2024
- Divisa: EUR

**941202SNM_RSO** u Grifería termostática, referencia 941202SNM de Ramón Soler. Negro mate - Termostática de Ramón Soler
Precio: 338.30
Grifo termostato con sistemas cooltouch antiquemaduras, limitador de temperatura Termostop, sistema anticorrosión patentado y negro mate de alta resistencia por su tratamiento electrostático sobre galvanizado Código EAN: 8428506033957
