# Monomando empotrado 2 vías, referencia 941502S de Ramón Soler. Placa metálica redonda extraplana - Monomando de Ramón Soler

- Propiedad del archivo: CONSTRUNARIO
- Formato: FIEBDC-3/2012
- Programa: Construnario Versión 3.51
- Fecha de los precios: 19/03/2024
- Divisa: EUR

**941502S_RSO** u Monomando empotrado 2 vías, referencia 941502S de Ramón Soler. Placa metálica redonda extraplana - Monomando de Ramón Soler
Precio: 120.30
Grifo de ducha empotrado 2 vías con placa metálica redonda extraplana, de instalación sencilla por su cuerpo compacto, cromado Diamond Finish, sistema S2 de ahorro de agua del 50% y limitador de temperatura sistemas S2 de ahorro de agua del 50%, cooltouch antiquemaduras, limitador de temperatura, anticorrosión patentado y cromado Diamond Finish Código EAN: 8428506015854
