# Inversor de 3 vías mural, referencia 9437 de Ramón Soler - Inversores, llaves de paso y válvulas de Ramón Soler

- Propiedad del archivo: CONSTRUNARIO
- Formato: FIEBDC-3/2012
- Programa: Construnario Versión 3.51
- Fecha de los precios: 19/03/2024
- Divisa: EUR

**9437_RSO** u Inversor de 3 vías mural, referencia 9437 de Ramón Soler - Inversores, llaves de paso y válvulas de Ramón Soler
Precio: 160.70
Inversor de 3 vías mural Código EAN: 8428506054365
