# Termostático baño - ducha sin equipo de ducha, referencia 943901S de Ramón Soler. Incorpora sistema eficiente Termostop - Termostática de Ramón Soler

- Propiedad del archivo: CONSTRUNARIO
- Formato: FIEBDC-3/2012
- Programa: Construnario Versión 3.51
- Fecha de los precios: 19/03/2024
- Divisa: EUR

**943901S_RSO** u Termostático baño - ducha sin equipo de ducha, referencia 943901S de Ramón Soler. Incorpora sistema eficiente Termostop - Termostática de Ramón Soler
Precio: 236.90
Termostático baño - ducha sin equipo de ducha, referencia 943901S de Ramón Soler. Incorpora sistema eficiente Termostop Cartucho termostático Sistema Hot Block de seguridad antiquemaduras Sistema Termostop de bloqueo de la temperatura a 38° Sistema Cooltouch que mantiene las griferias frias-templadas al tacto. Caudal a 3 bar: Salida bañera 20 l/min, salida ducha 12 l/min. Cromado latón: 15 micras de espesor de níquel, 0.3 micras de cromo. Resiste presiones estáticas ? 10 bar y golpes de ariete de 25 bar. Presión recomendada de uso: 1-5 bar (recomendada 3 bar) Temperatura recomendada de agua caliente 55°C. Temperatura máxima de uso 65°C. Máximo 1h a 90°C. Grifo termostato de bañera con salida cascada, con sistemas cooltouch antiquemaduras, termostop limitador de temperatura, anticorrosión patentado y cromado de alta resistencia Diamond Finish Código EAN: 8428506616495
