# Conjunto termostático empotrado 2 vías, referencia 948712RK250 de Ramón Soler. Con rociador mural metálico 225X225 mm - Termostática de Ramón Soler

- Propiedad del archivo: CONSTRUNARIO
- Formato: FIEBDC-3/2012
- Programa: Construnario Versión 3.51
- Fecha de los precios: 19/03/2024
- Divisa: EUR

**948712RK250_RSO** u Conjunto termostático empotrado 2 vías, referencia 948712RK250 de Ramón Soler. Con rociador mural metálico 225X225 mm - Termostática de Ramón Soler
Precio: 591.80
Blautherm, conjunto termostático empotrado metálico 2 vías con soporte, toma de agua, teleducha y rociador metálico cuadrado 250mm cromado Grifo termostato de baño-ducha empotrado 2 vías con placa metálica rectangular extraplana, de instalación sencilla por su cuerpo compacto, cromado Diamond Finish, y termostop limitador de temperatura Código EAN: 8428506025532
