# Conjunto termostático empotrado 2 vías, referencia 948712RP240 de Ramón Soler. Con soporte más toma de agua, teleducha y rociador mural ABS Ø 240 mm - Termostática de Ramón Soler

- Propiedad del archivo: CONSTRUNARIO
- Formato: FIEBDC-3/2012
- Programa: Construnario Versión 3.51
- Fecha de los precios: 19/03/2024
- Divisa: EUR

**948712RP240_RSO** u Conjunto termostático empotrado 2 vías, referencia 948712RP240 de Ramón Soler. Con soporte más toma de agua, teleducha y rociador mural ABS Ø 240 mm - Termostática de Ramón Soler
Precio: 429.20
Conjunto grifo termostato empotrado 2 vías con soporte, toma de agua, rociador metálico hidrooxigenado Ø250mm, teleducha ABS 3 posiciones anti-cal Ø100mm, flexo color metálico alto brillo 1,75m antigiratorio Soleflex, sistemas cooltouch antiquemaduras, termostop limitador de temperatura, anticorrosión patentado y cromado Diamond Finish Código EAN: 8428506025471
