# Conjunto termostático de ducha empotrado de 2 vías, referencia 948712SNM de Ramón Soler. Con control de caudal, sin equipo ducha. Negro mate - Termostática de Ramón Soler

- Propiedad del archivo: CONSTRUNARIO
- Formato: FIEBDC-3/2012
- Programa: Construnario Versión 3.51
- Fecha de los precios: 19/03/2024
- Divisa: EUR

**948712SNM_RSO** u Conjunto termostático de ducha empotrado de 2 vías, referencia 948712SNM de Ramón Soler. Con control de caudal, sin equipo ducha. Negro mate - Termostática de Ramón Soler
Precio: 356.80
Grifo termostato de ducha empotrado 2 vías con placa metálica extraplana, de instalación sencilla por su cuerpo compacto, negro mate de alta resistencia por su tratamiento electrostático sobre galvanizado, y termostop limitador de temperatura Código EAN: 8428506036835
