# Termostático de ducha, con equipo de ducha, referencia 963901NL de Ramón Soler - Serie Termotech de Ramón Soler

- Propiedad del archivo: CONSTRUNARIO
- Formato: FIEBDC-3/2012
- Programa: Construnario Versión 3.51
- Fecha de los precios: 19/03/2024
- Divisa: EUR

**963901NL** u Termostático de ducha, con equipo de ducha, referencia 963901NL de Ramón Soler - Serie Termotech de Ramón Soler
Precio: 244.00
Grifo termostato de bañera con teleducha 1 posición anti-cal de Ø100mm y flexo acabado metálico de 1,55m extensible antigiratorio, limitador de temperatura termostop, protección acústica, sistema cooltouch antiquemaduras, sistema anticorrosión patentado y cromado de alta resistencia Diamond Finish
