# Columna de ducha telescópica termostática, rociador 230, referencia 965402RP230 de Ramón Soler. Cromado - Serie Termotech de Ramón Soler

- Propiedad del archivo: CONSTRUNARIO
- Formato: FIEBDC-3/2012
- Programa: Construnario Versión 3.51
- Fecha de los precios: 19/03/2024
- Divisa: EUR

**965402RP230** u Columna de ducha telescópica termostática, rociador 230, referencia 965402RP230 de Ramón Soler. Cromado - Serie Termotech de Ramón Soler
Precio: 451.80
Columna de ducha telescópica termostática, rociador 230, referencia 965402RP230 de Ramón Soler. Cromado
