# Brazo cenital de ducha, referencia BV400 de Ramón Soler. Acero inoxidable AISI304 cortado a laser - Teleduchas de Ramón Soler

- Propiedad del archivo: CONSTRUNARIO
- Formato: FIEBDC-3/2012
- Programa: Construnario Versión 3.51
- Fecha de los precios: 19/03/2024
- Divisa: EUR

| Código | Ud | Descripción | Precio |
|---|---|---|---|
| BV400_RSO | u | Brazo cenital de ducha, referencia BV400 de Ramón Soler. Acero inoxidable AISI304 cortado a laser - Teleduchas de Ramón Soler | 204.00 |
