# Bras de douche vertical 150 mm. Raccord 1/2”. Pomme de douche laiton Ř 200 mm BV15 + RG200 - Hidroterapia de Ramón Soler

- Propiedad del archivo: CONSTRUNARIO
- Formato: FIEBDC-3/2012
- Programa: Construnario Versión 3.51
- Fecha de los precios: 19/03/2024
- Divisa: EUR

| Código | Ud | Descripción | Precio |
|---|---|---|---|
| BVRG200_RSO | u | Bras de douche vertical 150 mm. Raccord 1/2”. Pomme de douche laiton Ř 200 mm BV15 + RG200 - Hidroterapia de Ramón Soler | 259.00 |
