# Ceiling mounted bracket for showerhead Ø 250 - Hidroterapia de Ramón Soler

- Owner of the file: CONSTRUNARIO
- Format: FIEBDC-3/2012
- Program: Construnario Versión 3.51
- Date of prices: 19/03/2024
- Currency: EUR

**BVRM250_RSO** u Ceiling mounted bracket for showerhead Ø 250 - Hidroterapia de Ramón Soler
Price: 21320
• Chrome-plated brass: 15 microns thick of nickel, 0.3 microns of chrome. • Test carried out according to the requirements of corrosion resistance made according to the requirements of the European Norm EN 248 • Recommended temperature for the hot water: 55ºC. Maximum working temperature: 65ºC. Maximum: 1h at 90ºC. Código EAN: 8428506562006
