# Rociador redondo volumétrico de techo, referencia BVRMVOLNC de Ramón Soler. Niquel cepillado - Hidroterapia de Ramón Soler

- Propiedad del archivo: CONSTRUNARIO
- Formato: FIEBDC-3/2012
- Programa: Construnario Versión 3.51
- Fecha de los precios: 19/03/2024
- Divisa: EUR

**BVRMVOLNC_RSO** u Rociador redondo volumétrico de techo, referencia BVRMVOLNC de Ramón Soler. Niquel cepillado - Hidroterapia de Ramón Soler
Precio: 1483.20
Rociador redondo volumétrico de techo Código EAN: 8428506050534
