# Rociador redondo volumétrico de techo, referencia BVRMVOLNM de Ramón Soler. Negro mate - Hidroterapia de Ramón Soler

- Propiedad del archivo: CONSTRUNARIO
- Formato: FIEBDC-3/2012
- Programa: Construnario Versión 3.51
- Fecha de los precios: 19/03/2024
- Divisa: EUR

**BVRMVOLNM_RSO** u Rociador redondo volumétrico de techo, referencia BVRMVOLNM de Ramón Soler. Negro mate - Hidroterapia de Ramón Soler
Precio: 1483.20
Rociador de ducha metálico, volumétrico de gran tamaño Ø312mm, con brazo a techo con sistema anti-cal, de acero inoxidable y acabado negro mate de alta resistencia por su tratamiento electrostático sobre galvanizado. Código EAN: 8428506050541
