# Caño cuadrado cascada repisa bañera, referencia CR01 de Ramón Soler - Caños de Ramón Soler

- Propiedad del archivo: CONSTRUNARIO
- Formato: FIEBDC-3/2012
- Programa: Construnario Versión 3.51
- Fecha de los precios: 19/03/2024
- Divisa: EUR

| Código | Ud | Descripción | Precio |
|---|---|---|---|
| CR01_RSO | u | Caño cuadrado cascada repisa bañera, referencia CR01 de Ramón Soler - Caños de Ramón Soler | 777.90 |
