# Conjunto monomando empotrado 2 vías con soporte más toma de agua, teleducha y rociador mural metálico, referencia K3315021 de la serie Drako de Ramón Soler. Ø 250mm - Serie Drako de Ramón Soler

- Propiedad del archivo: CONSTRUNARIO
- Formato: FIEBDC-3/2012
- Programa: Construnario Versión 3.51
- Fecha de los precios: 19/03/2024
- Divisa: EUR

**K3315021_RSO** u Conjunto monomando empotrado 2 vías con soporte más toma de agua, teleducha y rociador mural metálico, referencia K3315021 de la serie Drako de Ramón Soler. Ø 250mm - Serie Drako de Ramón Soler
Precio: 542.00
Conjunto monomando empotrado 2 vías con soporte más toma de agua, teleducha y rociador mural metálico, referencia K3315021 de la serie Drako de Ramón Soler. Ø 250mm Cartucho cerámico Ø35 mm Cartucho distribuidor Sistema Termostop Block de limitación de la temperatura máxima del agua caliente Sistema de ahorro de agua S2 mediante la apertura de la manecilla en dos fases. Caudal a 3 bar: salida ducha 21 l/min y salida baño 22 l/min Nivel acústico a 3 bar: < 20 dB. Cromado latón: 15 micras de espesor de níquel, 0.3 micras de cromo. Resiste presiones estáticas = 10 bar y golpes de ariete de 25 bar. Temperatura recomendada de agua caliente 55°C. Temperatura máxima de uso 65°C. Máximo 1h a 90°C. Presión de uso entre 1-5 bar. Recomendada 3 bar. Conjunto grifo monomando empotrado de 2 vías con soporte, toma de agua, teleducha cilíndrica minimalista 1 posición anti-cal, flexo color metálico alto brillo 1,75m antigiratorio Soleflex y rociador metálico mural Ø250mm, cromado Diamond Finish, sistema S2 de ahorro de agua del 50% y termostop limitador de temperatura Código EAN: 8428506013850
