# Conjunto monomando empotrado 1 vías, rociador metálico, referencia K3418012OC de Ramón Soler. Oro cepillado - Serie Tzar de Ramón Soler

- Propiedad del archivo: CONSTRUNARIO
- Formato: FIEBDC-3/2012
- Programa: Construnario Versión 3.51
- Fecha de los precios: 19/03/2024
- Divisa: EUR

**K3418012OC** u Conjunto monomando empotrado 1 vías, rociador metálico, referencia K3418012OC de Ramón Soler. Oro cepillado - Serie Tzar de Ramón Soler
Precio: 629.90
Conjunto grifo monomando empotrado de 1 vía con rociador metálico Ø250mm, oro cepillado de alta resistencia por su tratamiento PVD, sistema S2 de ahorro de agua del 50% y limitador de temperatura Código EAN: 8428506028915
