# Conjunto empotrado termostático 1 vías, referencia K3424012 de la serie Tsar de Ramón Soler - Serie Tzar de Ramón Soler

- Propiedad del archivo: CONSTRUNARIO
- Formato: FIEBDC-3/2012
- Programa: Construnario Versión 3.51
- Fecha de los precios: 19/03/2024
- Divisa: EUR

**K3424012_RSO** u Conjunto empotrado termostático 1 vías, referencia K3424012 de la serie Tsar de Ramón Soler - Serie Tzar de Ramón Soler
Precio: 430.20
Conjunto grifo termostato empotrado de 1 vía con rociador metálico Ø250mm, cromado Diamond Finish, sistema termostop limitador de temperatura y sistema anticorrosión patentado Código EAN: 8428506027536
