# Conjunto empotrado termostático 2 vías, referencia K3487011NC de la serie Tsar de Ramón Soler. Niquel cepillado - Serie Tzar de Ramón Soler

- Propiedad del archivo: CONSTRUNARIO
- Formato: FIEBDC-3/2012
- Programa: Construnario Versión 3.51
- Fecha de los precios: 19/03/2024
- Divisa: EUR

**K3487011NC_RSO** u Conjunto empotrado termostático 2 vías, referencia K3487011NC de la serie Tsar de Ramón Soler. Niquel cepillado - Serie Tzar de Ramón Soler
Precio: 1120.90
Conjunto grifo termostático empotrado de 2 vías con soporte, toma de agua, teleducha cilíndrica minimalista 1 posición anti-cal, flexo 1,75m antigiratorio Soleflex y rociador metálico Ø250mm, níquel cepillado de alta resistencia por su tratamiento PVD. sistema termostop limitador de temperatura y sistema anticorrosión patentado Código EAN: 8428506054822
