# Conjunto empotrado termostático 2 vías, referencia K3487011NM de la serie Tsar de Ramón Soler. Negro mate - Serie Tzar de Ramón Soler

- Propiedad del archivo: CONSTRUNARIO
- Formato: FIEBDC-3/2012
- Programa: Construnario Versión 3.51
- Fecha de los precios: 19/03/2024
- Divisa: EUR

**K3487011NM_RSO** u Conjunto empotrado termostático 2 vías, referencia K3487011NM de la serie Tsar de Ramón Soler. Negro mate - Serie Tzar de Ramón Soler
Precio: 1120.90
Con rociador mural metálico Ø250 mm Código EAN: 8428506054808
