# Kit monomando empotrado 1 vía con rociador metálico mural Ø 250 mm, referencia K3618012NC de la serie Alexia de Ramón Soler. Niquel cepillado - Serie Alexia de Ramón Soler

- Propiedad del archivo: CONSTRUNARIO
- Formato: FIEBDC-3/2012
- Programa: Construnario Versión 3.51
- Fecha de los precios: 19/03/2024
- Divisa: EUR

**K3618012NC_RSO** u Kit monomando empotrado 1 vía con rociador metálico mural Ø 250 mm, referencia K3618012NC de la serie Alexia de Ramón Soler. Niquel cepillado - Serie Alexia de Ramón Soler
Precio: 614.70
Kit monomando empotrado 1 vía con rociador metálico mural Ø 250 mm, referencia K3618012NC de la serie Alexia de Ramón Soler. Niquel cepillado Cartucho cerámico Ø35 mm Sistema Termostop Block de limitación de la temperatura máxima del agua caliente. Sistema de ahorro de agua S2 mediante la apertura de la manecilla en dos fases. Caudal a 3 bar: 26 l/min Nivel acústico a 3 bar: < 20 dB. Cromado latón: 15 micras de espesor de níquel, 0.3 micras de cromo. Resiste presiones estáticas = 10 bar y golpes de ariete de 25 bar. Temperatura recomendada de agua caliente 55°C. Temperatura máxima de uso 65°C. Máximo 1h a 90°C. Presión de uso entre 1-5 bar. Recomendada 3 bar. Conjunto grifo monomando empotrado de 1 vía con rociador metálico Ø250mm, níquel cepillado de alta resistencia por su tratamiento PVD, sistema S2 de ahorro de agua del 50% y limitador de temperatura Código EAN: 8428506028892
