# Conjunto empotrado termostático 1 vías, referencia K3624012NM de la serie Alexia de Ramón Soler. Con rociador mural metálico Ø 250 mm. Negro mate - Serie Alexia de Ramón Soler

- Propiedad del archivo: CONSTRUNARIO
- Formato: FIEBDC-3/2012
- Programa: Construnario Versión 3.51
- Fecha de los precios: 19/03/2024
- Divisa: EUR

**K3624012NM_RSO** u Conjunto empotrado termostático 1 vías, referencia K3624012NM de la serie Alexia de Ramón Soler. Con rociador mural metálico Ø 250 mm. Negro mate - Serie Alexia de Ramón Soler
Precio: 764.10
Conjunto grifo termostático empotrado de 1 vía con rociador metálico Ø250mm, cromado Diamond Finish, sistema termostop limitador de temperatura y sistema anticorrosión patentado negro mate de alta resistencia por su tratamiento electrostático sobre galvanizado. Código EAN: 8428506054839
