# Conjunto empotrado, referencia K4724012 de la serie Kuatro de Ramón Soler. 1 vía termostático con rociador mural metálico Ø250 mm - Serie Kuatro de Ramón Soler

- Propiedad del archivo: CONSTRUNARIO
- Formato: FIEBDC-3/2012
- Programa: Construnario Versión 3.51
- Fecha de los precios: 19/03/2024
- Divisa: EUR

**K4724012_RSO** u Conjunto empotrado, referencia K4724012 de la serie Kuatro de Ramón Soler. 1 vía termostático con rociador mural metálico Ø250 mm - Serie Kuatro de Ramón Soler
Precio: 525.10
Conjunto grifo termostato de ducha empotrado metálico 1 vía con soporte, toma de agua, rociador metálico hidrooxigenado cuadrado de 250mm, termostop limitador de temperatura, cooltouch antiquemaduras y cromado de alta resistencia Diamond Finish Código EAN: 8428506027659
