# Rociador metálico Ø 200 mm antical, referencia RB2V400 de Ramón Soler. Acero inox AISI304, con brazo cenital - Hidroterapia de Ramón Soler

- Propiedad del archivo: CONSTRUNARIO
- Formato: FIEBDC-3/2012
- Programa: Construnario Versión 3.51
- Fecha de los precios: 19/03/2024
- Divisa: EUR

**RB2V400_RSO** u Rociador metálico Ø 200 mm antical, referencia RB2V400 de Ramón Soler. Acero inox AISI304, con brazo cenital - Hidroterapia de Ramón Soler
Precio: 887.60
• Alimentación de G1/2” • Presión de uso entre 1-5 bar. Recomendada 3 bar. • Cromado latón: 15 micras de espesor de níquel, 0.3 micras de cromo. • Cumple con los requisitos de estanquidad, flexión torsión, dispersión del chorro, resistencia mecánica, caudal y corrosión, según las exigencias de la Norma Europea EN 1112 y EN-248. Código EAN: 8428506007538
