# Rociador Ultraslim de pared efecto lluvia y cascada, referencia RCR de Ramón Soler. Acero inoxidable AISI304 cortado a laser - Teleduchas de Ramón Soler

- Propiedad del archivo: CONSTRUNARIO
- Formato: FIEBDC-3/2012
- Programa: Construnario Versión 3.51
- Fecha de los precios: 19/03/2024
- Divisa: EUR

| Código | Ud | Descripción | Precio |
|---|---|---|---|
| RCR_RSO | u | Rociador Ultraslim de pared efecto lluvia y cascada, referencia RCR de Ramón Soler. Acero inoxidable AISI304 cortado a laser - Teleduchas de Ramón Soler | 998.50 |
