# Rociador Ultraslim empotrado Ø 300 mm, referencia RE300 de Ramón Soler. Acero inox AISI304 - Hidroterapia de Ramón Soler

- Propiedad del archivo: CONSTRUNARIO
- Formato: FIEBDC-3/2012
- Programa: Construnario Versión 3.51
- Fecha de los precios: 19/03/2024
- Divisa: EUR

**RE300_RSO** u Rociador Ultraslim empotrado Ø 300 mm, referencia RE300 de Ramón Soler. Acero inox AISI304 - Hidroterapia de Ramón Soler
Precio: 721.10
• Efecto lluvia • Alimentación de G1/2” • Material: acero inoxidable 304. • Caudal a 3 bar 11 l/min • Temperatura recomendada de agua caliente 55ºC. Temperatura máxima de uso 65°C. Máximo 1h a 90°C. • Sistema de boquillas anti-cal. • Presión de uso entre 1 y 5 bar. Recomendada 2-3 bar Código EAN: 8428506007200
