# Rociador redondo Ø570, referencia RELED570 de Ramón Soler. Empotrado de techo con lluvia y cromoterapia - Teleduchas de Ramón Soler

- Propiedad del archivo: CONSTRUNARIO
- Formato: FIEBDC-3/2012
- Programa: Construnario Versión 3.51
- Fecha de los precios: 19/03/2024
- Divisa: EUR

**RELED570_RSO** u Rociador redondo Ø570, referencia RELED570 de Ramón Soler. Empotrado de techo con lluvia y cromoterapia - Teleduchas de Ramón Soler
Precio: 4500.00
Rociador redondo empotrado a techo, de Ø570mm, con, cromoterapia, estímulos energéticos generados a través de los, colores, y, con salida de agua lluvia, con limitador de, caudal, sistema anti-cal y, de acero inoxidable y acabado pulido Código EAN: 8428506026195
