# Rociador de pared de metal redondo, de acero inoxidable, referencia RIR NM de Ramón Soler. Negro mate - Hidroterapia de Ramón Soler

- Propiedad del archivo: CONSTRUNARIO
- Formato: FIEBDC-3/2012
- Programa: Construnario Versión 3.51
- Fecha de los precios: 04/04/2024
- Divisa: EUR

**RIR_NM** u Rociador de pared de metal redondo, de acero inoxidable, referencia RIR NM de Ramón Soler. Negro mate - Hidroterapia de Ramón Soler
Precio: 1223.50
Rociador de pared de metal redondo, de acero inoxidable, referencia RIR NM de Ramón Soler. Negro mate
