# Rociador redondo volumétrico,referencia RMVOL de Ramón Soler. Niquel cepillado - Hidroterapia de Ramón Soler

- Propiedad del archivo: CONSTRUNARIO
- Formato: FIEBDC-3/2012
- Programa: Construnario Versión 3.51
- Fecha de los precios: 19/03/2024
- Divisa: EUR

**RMVOLNC_RSO** u Rociador redondo volumétrico,referencia RMVOL de Ramón Soler. Niquel cepillado - Hidroterapia de Ramón Soler
Precio: 1500.00
Sistema de boquillas anti-cal Alimentación de G1/2” Material: acero inoxidable 304 Caudal a 3 bar de 18.5 l/min Temperatura recomendada de agua caliente 55°C. Temperatura máxima de uso 65°C. Máximo 1h a 90°C. Presión de uso entre 1 y 5 bar. Recomendada 2-3 bar Código EAN: 8428506052705
