# Bimando empotrado mural, serie Adagio de Ramón Soler. Grafito - Serie Adagio de Ramón Soler

- Propiedad del archivo: CONSTRUNARIO
- Formato: FIEBDC-3/2012
- Programa: Construnario Versión 3.51
- Fecha de los precios: 15/04/2024
- Divisa: EUR

**RSO_91A308767** Bimando empotrado mural, serie Adagio de Ramón Soler. Grafito - Serie Adagio de Ramón Soler
Precio: 548.10
Grifo de lavabo bimando empotrado mural con manetas en forma de aspa, cromado de alta resistencia Diamond Finish y sistema anticorrosión patentado Código EAN: 8428506087677
