# Monomando empotrado de pared 3 vias, serie Adagio de Ramón Soler. Cromo - Serie Adagio de Ramón Soler

- Propiedad del archivo: CONSTRUNARIO
- Formato: FIEBDC-3/2012
- Programa: Construnario Versión 3.51
- Fecha de los precios: 15/04/2024
- Divisa: EUR

**RSO_91D308366** u Monomando empotrado de pared 3 vias, serie Adagio de Ramón Soler. Cromo - Serie Adagio de Ramón Soler
Precio: 283.40
Grifo de ducha empotrado 3 vías con placa metálica extraplana y manetas en forma de aspa, de instalación sencilla y gran durabilidad por su cuerpo compacto, cromado Diamond Finish Código EAN: 8428506083662
