# Grifo termostático de ducha, serie Adagio de Ramón Soler. Grafito - Serie Adagio de Ramón Soler

- Propiedad del archivo: CONSTRUNARIO
- Formato: FIEBDC-3/2012
- Programa: Construnario Versión 3.51
- Fecha de los precios: 15/04/2024
- Divisa: EUR

**RSO_91D308781** u Grifo termostático de ducha, serie Adagio de Ramón Soler. Grafito - Serie Adagio de Ramón Soler
Precio: 538.50
Grifo termostático de ducha, manetas en forma de aspa con inversor integrado, sistemas termostop limitador de temperatura, hotblock antiquemaduras, anticorrosión patentado Código EAN: 8428506087813
