# Grifo de ducha empotrado 1 vía con placa metálica extraplana, serie Adagio de Ramón Soler. Grafito - Serie Adagio de Ramón Soler

- Propiedad del archivo: CONSTRUNARIO
- Formato: FIEBDC-3/2012
- Programa: Construnario Versión 3.51
- Fecha de los precios: 15/04/2024
- Divisa: EUR

**RSO_91D308783** u Grifo de ducha empotrado 1 vía con placa metálica extraplana, serie Adagio de Ramón Soler. Grafito - Serie Adagio de Ramón Soler
Precio: 407.90
Grifo de ducha empotrado 1 vía con placa metálica extraplana y manetas lineal y en forma de aspa, instalación sencilla y de gran durabilidad por su cuerpo compacto, cromado de alta resistencia Diamond Finish, sistema termostop limitador de temperatura Código EAN: 8428506087837
