# Grifo termostático de ducha con inversor integrado, serie Adagio de Ramón Soler. - Serie Adagio de Ramón Soler

- Propiedad del archivo: CONSTRUNARIO
- Formato: FIEBDC-3/2012
- Programa: Construnario Versión 3.51
- Fecha de los precios: 15/04/2024
- Divisa: EUR

**RSO_91D308786** u Grifo termostático de ducha con inversor integrado, serie Adagio de Ramón Soler. - Serie Adagio de Ramón Soler
Precio: 529.90
Grifo termostático de ducha con inversor integrado y manetas en forma de aspa, sistemas termostop limitador de temperatura, anticorrosión patentado y cromado de alta resistencia Diamond Finish Código EAN: 8428506087868
