# Monomando de lavabo empotrado, serie Alexia de Ramón Soler. Cromo - Serie Alexia de Ramón Soler

- Propiedad del archivo: CONSTRUNARIO
- Formato: FIEBDC-3/2012
- Programa: Construnario Versión 3.51
- Fecha de los precios: 15/04/2024
- Divisa: EUR

**RSO_36A307005** u Monomando de lavabo empotrado, serie Alexia de Ramón Soler. Cromo - Serie Alexia de Ramón Soler
Precio: 259.90
Monomando de lavabo empotrado Código EAN: 8428506070051
