# Monomando ducha, serie Alexia de Ramón Soler. Sin equipo de ducha. Cromado - Serie Alexia de Ramón Soler

- Propiedad del archivo: CONSTRUNARIO
- Formato: FIEBDC-3/2012
- Programa: Construnario Versión 3.51
- Fecha de los precios: 15/04/2024
- Divisa: EUR

**RSO_36C305903** u Monomando ducha, serie Alexia de Ramón Soler. Sin equipo de ducha. Cromado - Serie Alexia de Ramón Soler
Precio: 151.20
Sin equipo de ducha Código EAN: 8428506059032
