# Termostático de ducha, con equipo de ducha, serie Alexia de Ramón Sole. Negro mate - Serie Alexia de Ramón Soler

- Propiedad del archivo: CONSTRUNARIO
- Formato: FIEBDC-3/2012
- Programa: Construnario Versión 3.51
- Fecha de los precios: 15/04/2024
- Divisa: EUR

**RSO_36D306698** u Termostático de ducha, con equipo de ducha, serie Alexia de Ramón Sole. Negro mate - Serie Alexia de Ramón Soler
Precio: 405.00
Termostático de ducha, con equipo de ducha Código EAN: 8428506066986
