# Termostático de baño-ducha salida cascada con equipo de ducha, serie Arola de Ramón Soler. Negro mate - Serie Arola de Ramón Soler

- Propiedad del archivo: CONSTRUNARIO
- Formato: FIEBDC-3/2012
- Programa: Construnario Versión 3.51
- Fecha de los precios: 15/04/2024
- Divisa: EUR

**RSO_26C302585** u Termostático de baño-ducha salida cascada con equipo de ducha, serie Arola de Ramón Soler. Negro mate - Serie Arola de Ramón Soler
Precio: 1000.10
Grifo termostato de bañera con salida de agua en cascada, con teleducha rectangular minimalista de latón anti-cal y flexo color metálico alto brillo de 1,75m antigiratorio Soleflex, con sistema termostop limitador de temperatura, acabado negro mate de alta resistencia por su tratamiento electrostático sobre galvanizado Código EAN: 8428506025853
