# Termostático de baño-ducha cromado Blautherm de Ramón Soler. Negro mate - Termostática de Ramón Soler

- Propiedad del archivo: CONSTRUNARIO
- Formato: FIEBDC-3/2012
- Programa: Construnario Versión 3.51
- Fecha de los precios: 15/04/2024
- Divisa: EUR

**RSO_94C307785** u Termostático de baño-ducha cromado Blautherm de Ramón Soler. Negro mate - Termostática de Ramón Soler
Precio: 457.40
Con equipo de ducha Código EAN: 8428506077852
