# Termostático de baño-ducha con equipo de ducha, Blautherm de Ramón Soler. Negro mate - Termostática de Ramón Soler

- Propiedad del archivo: CONSTRUNARIO
- Formato: FIEBDC-3/2012
- Programa: Construnario Versión 3.51
- Fecha de los precios: 15/04/2024
- Divisa: EUR

**RSO_94C308567** u Termostático de baño-ducha con equipo de ducha, Blautherm de Ramón Soler. Negro mate - Termostática de Ramón Soler
Precio: 1219.60
Termostático de baño-ducha con equipo de ducha Código EAN: 8428506085673
