# Termostático de baño-ducha empotrado metálico 2 vías con placa metálica cuadrada ultraslim Blautherm de Ramón Soler - Termostática de Ramón Soler

- Propiedad del archivo: CONSTRUNARIO
- Formato: FIEBDC-3/2012
- Programa: Construnario Versión 3.51
- Fecha de los precios: 15/04/2024
- Divisa: EUR

**RSO_94D302915** u Termostático de baño-ducha empotrado metálico 2 vías con placa metálica cuadrada ultraslim Blautherm de Ramón Soler - Termostática de Ramón Soler
Precio: 250.60
Grifo termostato de ducha empotrado 2 vías con placa metálica extraplana, de instalación sencilla por su cuerpo compacto, cromado Diamond Finish y termostop limitador de temperatura Código EAN: 8428506029158
