# Monomando bidé con rótula, serie Drako de Ramón Soler. Negro mate - Serie Drako de Ramón Soler

- Propiedad del archivo: CONSTRUNARIO
- Formato: FIEBDC-3/2012
- Programa: Construnario Versión 3.51
- Fecha de los precios: 15/04/2024
- Divisa: EUR

**RSO_33B307849** u Monomando bidé con rótula, serie Drako de Ramón Soler. Negro mate - Serie Drako de Ramón Soler
Precio: 167.30
Grifo de bidé, cromado Diamond Finish, sistema S2 de ahorro de agua del 50%, limitador de temperatura y sistema anticorrosión patentado Código EAN: 8428506078491
