# Columna de baño-ducha telescópica termostática rociador Ø300mm, serie Drako de Ramón Soler - Serie Drako de Ramón Soler

- Propiedad del archivo: CONSTRUNARIO
- Formato: FIEBDC-3/2012
- Programa: Construnario Versión 3.51
- Fecha de los precios: 15/04/2024
- Divisa: EUR

**RSO_33C303803** u Columna de baño-ducha telescópica termostática rociador Ø300mm, serie Drako de Ramón Soler - Serie Drako de Ramón Soler
Precio: 929.30
Columna telescópica inox 1060-1640mm de bañera, compuesta por termostato, rociador ultraslim ABS hidrooxigenado de Ø300mm, teleducha ABS cilíndrica minimalista anti-cal y flexible color metálico alto brillo 1,75m antigiratorio Soleflex, con termostop limitador de temperatura, sistema anticorrosión patentado y cromado de alta resistencia Diamond Finish Código EAN: 8428506038037
