# Termostático de baño-ducha, serie Drako de Ramón Soler - Serie Drako de Ramón Soler

- Propiedad del archivo: CONSTRUNARIO
- Formato: FIEBDC-3/2012
- Programa: Construnario Versión 3.51
- Fecha de los precios: 15/04/2024
- Divisa: EUR

**RSO_33C303809** u Termostático de baño-ducha, serie Drako de Ramón Soler - Serie Drako de Ramón Soler
Precio: 386.70
Grifo termostato de bañera con sistemas termostop limitador de temperatura, anticorrosión patentado y cromado de alta resistencia Diamond Finish Código EAN: 8428506038099
