# Grifo para lavadora de dos salidas, serie Eco de Ramón Soler - Grifos lavadora de Ramón Soler

- Propiedad del archivo: CONSTRUNARIO
- Formato: FIEBDC-3/2012
- Programa: Construnario Versión 3.51
- Fecha de los precios: 15/04/2024
- Divisa: EUR

**RSO_153951** u Grifo para lavadora de dos salidas, serie Eco de Ramón Soler - Grifos lavadora de Ramón Soler
Precio: 58.50
Grifo de lavadora con dos salidas de agua independientes, cromado de alta resistencia Diamond Finish Código EAN: 8428506539510
