# Toallero tamaño L para baño con sistema de instalación dual, serie Ergos de Ramón Soler. Cobre - Accesorios de baño de Ramón Soler

- Propiedad del archivo: CONSTRUNARIO
- Formato: FIEBDC-3/2012
- Programa: Construnario Versión 3.51
- Fecha de los precios: 15/04/2024
- Divisa: EUR

**RSO_99Z308447** u Toallero tamaño L para baño con sistema de instalación dual, serie Ergos de Ramón Soler. Cobre - Accesorios de baño de Ramón Soler
Precio: 93.30
Toallero tamaño L para baño con sistema de instalación dua Código EAN: 8428506084478
