# Toallero de pared para baño, tamaño "XL", serie Ergos de Ramón Soler. Cobre - Accesorios de baño de Ramón Soler

- Propiedad del archivo: CONSTRUNARIO
- Formato: FIEBDC-3/2012
- Programa: Construnario Versión 3.51
- Fecha de los precios: 15/04/2024
- Divisa: EUR

**RSO_99Z308449** u Toallero de pared para baño, tamaño "XL", serie Ergos de Ramón Soler. Cobre - Accesorios de baño de Ramón Soler
Precio: 272.40
Toallero de pared para baño, tamaño "XL" de diseño minimalista con sistema de instalación dual, fijación mecánica de tornillos a pared y/o fijación adhesiva con pegamento Sealant Fix Código EAN: 8428506084492
